# RST_Neubau Hallenbad Regenstauf
Angebotsaufforderung (GAEB 90, DA83)
DV-Nummer: 060
Währung: EUR
Auftraggeber: Landkreis Regensburg, Altmühlstr. 3, 93059 Regensburg,

## Estricharbeiten
Datum: 09.04.26

### Titel 00 Vorbemerkungen

*Hinweis*
1. Baubeschreibung

Objekt:
Neubau Schwimmhalle Realschule Regenstauf
Hauzensteiner Str. 54 Regenstauf

Auftraggeber:
Landkreis Regensburg
Altmühlstraße 3
Regensburg

1.1 Allgemeine Projektbeschreibung

Der Neubau der Schwimmhalle wird an die Sporthalle der
Realschule angebaut.
Nordwestlich des geplanten Neubaus befindet sich das
Bestandsgebäude der Realschule
und unmittelbar nördlich die Baufläche der geplanten
neuen Sporthalle (derzeit in Bau).
Südlich schließen neue Sportplätze an. Östlich wird
das Gebiet durch bebaute
Grundstücke (Einfamilienhäuser) begrenzt.

Die geplante Schwimmhalle besitzt einen
rechtwinkeligen Grundriss mit Abmessungen von
etwa 38m Länge und etwa 31m Breite und ist als
2-geschossiges Gebäude vorgesehen.
Die Höhen im Untergeschoss (OK Rohfussboden) liegen
bei 358,80 m NHN = -3,65m und
358,45mNHN = -4,00m.

Das Gebäude besteht aus zwei Teilen: der Schwimmhalle
und den
Nebenräumen/Umkleideräumen. Im Norden ist es mit der
angrenzenden Turnhalle
verbunden und die beiden Gebäude teilen sich in der
Ansicht die gleiche Höhe.

Die tragenden Außenwände in Untergeschoss werden in
Stahlbeton 30cm ohne äußere
Abdichtung, Ausbildung als WU-Bauteil ausgeführt. Die
Außenwände im EG im
Umkleidebereich werden in Stahlbeton 25cm ausgeführt.
Die Außenwände im EG im
Schwimmhallebereich werden in Holzrahmenbauweise auf
Stahlbetonaufkantungen
(mindestens 30 cm über GOK) ausgeführt. Auf der
Außenseite
derAußenholzrahmenwände werden Mineralwerkstoffplatten
200 mm aufgebracht. Auf der
Außenseite ist eine Holzfassade und PV- Anlagen
vorgesehen.

Die tragenden Innenwände sind Stahlbetonwände mit
unterschiedlichen Wandstärken
gemäß statischem Konzept.  Die Geschossdecken werden
überwiegend aus Stahlbeton
ausgeführt. Die Stärke beträgt  d=25 cm. Die
Beckenplatte sind als punktgestützte
Flachdecke aus Stahlbeton geplant und sind 30cm stark.

Nichttragende Innenwände werden in UG in Mauerwerk und
in EG als Trockenbauwände
errichtet. Installationswände und Vorsatzschalen
werden als Trockenbauwände mit
Zementbauplatte oder GK-Beplankung ausgeführt.

Die Treppe wird als Holztreppe ausgeführt.

Die Dachkonstruktion im Hallenbereich erfolgt aus
BSH-Binder, BSH-Träger und
Dachscheibe aus Brettsperrholzholz. Die
Dachkonstruktion der Nebenräume wird aus
Stahlbeton ausgeführt.

1.2 Angaben zur Baustelle
1.2.1 Lage der Baustelle
Hauzensteiner Str. 54, im östlichen Abschnitt von
Regenstauf, westlich der
Pestalozzistraße.

1.2.2 Besondere Belastungen, Bedingungen
Die Lage der BE- Fläche für die Schwimmhalle ist auf
dem BE-Plan dargestellt. Die Zufahrt
und BE-Fläche wird auch für die Versorgung der
Sporthalle verwendet.
Der Sportplatz wird teilweise während der Baumaßnahmen
als BE-Fläche genutzt. Ein
Fußweg ist direkt an der Turnhalle ausserhalb des
Baufeldes vorhanden, die
Feuerwehrzufahrt ist südlich vorhanden.

Die Zu- bzw. Abfahrt zum Baugelände erfolgt über die
ostliche Pestalozzistraße.

1.2.3 Art und Lage der baulichen Anlagen
Im Norden an die bestehende Turnhalle angebaut,
Funktion: Hallenbad, zweistöckig. Die
Dächer sind leicht geneigt, begrünt oder mit Kies
belegt; Höhe von min. 4,50 m bis max.
7,60 m.

1.2.4 Verkehrsverhältnisse, Verkehrsbeschränkungen
Öffentliche Verkehrsfläche und Nachbargrundstücke sind
mit Bauzaun von der BE-Fläche
getrennt. Auf der gesamten Baustelle gilt
grundsätzlich die STVO.

Verkehrswege
Die Baustelle ist über öffentliche Straßen mit
üblicher Tragfähigkeit (40t) zu erreichen. Zur
Versorgung der Baustelle wird der Sportplatz teilweise
als BE-Fläche genutzt.
Siehe dazu auch Baustelleneinrichtungsplan.

Es ist Sache des AN sich über die Befahrbarkeit der
Erschließungsstraßen bis zum
Baugelände in Abhängigkeit der beabsichtigten
Technologie und Baulogistik zu
erkundigen. Gegebenenfalls ist die Technologie hierauf
abzustimmen.

1.2.5 Für den Verkehr freizuhaltende Flächen
Aufstellflächen für Container werden im südlichen
Bereich  freigehalten.
Siehe Baustelleneinrichtungsplan

1.2.6 Transporteinrichtungen
Siehe Baustelleneinrichtungsplan
Es ist 1 Turmdrehkran für die Dauer der
Betonbauarbeiten für das Gewerk Rohbau
vorgesehen. Für die späteren Bauphasen kann ein
Mobilkran vom AN mit Abstimmung der
Bauleitung vor Ort gestellt werden.

1.2.7 Anschlüsse für Wasser, Energie und Abwasser
Baustrom, Bauwasser werden an zentraler Stelle zur
Verfügung gestellt.

Der Hauptübergabepunkt Baustrom, Bauwasser erfolgt auf
dem südlichen Bereich. Des
Weiteren stehen weitere Baustromverteiler im Bereich
der Baustelle zur Verfügung.

Art, Anschlusswert und Lage von Ver- und
Entsorgungsleitungsanschlüssen während der
Bauausführung:

Wasser:
Siehe Baustelleneinrichtungsplan

Strom:
Siehe Baustelleneinrichtungsplan
Baustrom- und Wasseranschluss  sowie der jeweilige
Verbrauch wird vom AG kostenfrei
zur Verfügung gestellt. Ausnahme bildet der Verbrauch
für die Beheizung von
Bauunterkünften, Bürocontainer und Materialcontainer
der über einen vom AN
beizubringenden Zähler zu erfassen und abzurechnen ist.

1.2.8 Lager und Arbeitsplätze
Siehe Baustelleneinrichtungsplan
Lager und Arbeitsplätze dürfen nur nach vorheriger
Abstimmung und Genehmigung durch
die Bauleitung des AG belegt und benutzt werden. Es
wird eine allgemeine
Baustellenbeleuchtung zur Sicherung der Verkehrswege
gestellt.

Ein bauseitiger Sanitärcontainer steht zur Nutzung
durch alle Unternehmen zur Verfügung.
Weitere Räume stellt der AG nicht zur Verfügung.

Die Benutzung der Lagerflächen ist stets mit der
Bauleitung des AGs abzustimmen.

Die eigene Arbeitsplatzbeleuchtung ist durch den AN
selbst zu liefern und zu erstellen. Vor
Ausführungsbeginn hat der Auftragnehmer mit dem
Auftraggeber festzulegen, wo das zu
verwendende Material auf der Baustelle gelagert werden
kann, um gegenseitige Störungen
der am Bau beteiligten Handwerker während der
Bauausführung zu vermeiden.

1.2.9 Baubewachung
Die Baustelle wird videoüberwacht. Das vor Ort
eingesetzte Material und Werkzeug ist
durch den AN eigenverantwortlich gegen Diebstahl zu
sichern. Ein Anspruch auf
Schadensersatz bei Diebstahl gegenüber dem AG besteht
nicht.

1.2.10 Boden-, Baugrundverhältnisse
Ein Baugrundgutachten liegt vor.

1.2.11 Grundwasser, Gewässer
Im Bereich der geplanten Schimmhalle wurden drei
Kleinbohrungen ( S 3a- S5 ) nach DIN
EN ISO 22475 und zwei Schwere Rammsondierung (DPH 3a +
DPH 4 ) nach DIN EN ISO
22476 mit einer Erkundungstiefe von 8  m bzw. m
Anschlussbereich zur gepl. Sporthalle
auch 10m vorgesehen. Die Erkundungspunkte wurden etwa
in den Gebäudeeckpunkten
sowie annährend in der Gebäudemitte angeordnet.

Der zu erwartende Höchstgrundwasserstand  liegt bei
+359,00 m ü.NN .

Zusammenfassung bestimmende Höhen
Bezugshöhe Bauwerksnull: +362,45 m ü.NN  = 0,00 m
UK Bodenplatte liegt bei 358,10 m NHN und 358,45m NHN.

1.2.12 Besondere umweltrechtliche Vorschriften
Baumschutz: Bodenabgrabungen im oberen Wurzelbereich
von Bäumen sind unzulässig.
Ein Baumschutz um min. 5 Bäume (1,5m von der Krone)
ist geplant. Lagerungen von
Materialien und Stoffen jeglicher Art innerhalb dieses
Schutzzaunes sowie das Befahren
dieser Flächen sind unzulässig.

1.2.13 Entsorgung, Abwasser und Abfallbeseitigung
Die Entsorgung von Abfall nach den Abschnitten 4.1.11
und 4.1.12 ATV DIN 18299 hat
umgehend, spätestens täglich zum Abschluss der
jeweiligen Arbeiten, zu erfolgen.
Alternativ zum Abfahren ist das Entsorgen in
geeignete, auf der Baustelle lagernde
Abfalltransportbehälter des Auftragnehmers zulässig.
Es obliegt in diesem Fall dem
jeweiligen Auftragnehmer selber dafür zu sorgen, dass
keine Unbefugten Abfälle in diese
Behälter füllen.

Alle ausgebauten Bauteile und andere zu entfernenden
Stoffe sind auf der Baustelle
sortenrein nach Abfallarten zu trennen und nach den
gesetzlichen Bestimmungen in einer
zugelassenen Entsorgungs- bzw. Verwertungsanlage zu
entsorgen.

1.2.14 Schutzvorschriften
Im Bereich der Baustelle gelten die derzeit gültigen
UVV u. BG-Vorschriften!

1.2.15 Schutzmaßnahmen
Feuergefährliche Arbeiten sind vor Beginn bei SIGEKO
anzuzeigen.

1.2.16 Vorhandene Anlagen und Hindernisse im
Baustellenbereich

1.2.17 Vermutete Kampfmittel
Im Zuge der Erdarbeiten findet eine baubegleitende
Kampfmitteluntersuchung statt.

1.2.18 Gerüste
Der AG stellt ein Fassadengerüst mit 2 Treppentürme
zur Nutzung durch alle Unternehmer
nach Abschluss Rohbau  zur Verfügung.

1.3 Angaben zur Ausführung
1.3.1 Bauablauf
Der Unternehmer hat während der gesamten Arbeiten
einen ständigen
deutschsprechenden Fachbauleiter bzw.
Sicherheitsverantwortlichen für die Baustelle
bereitzustellen, welcher für die technische und
unfalltechnische, einwandfreie
Durchführung der Arbeiten voll verantwortlich ist.

1.3.2 Besondere Erschwernisse während der Ausführung
Keine

1.3.3 Erschwernisse für Arbeiten in kontaminierten
Bereichen
Keine

1.3.4 Erschwernisse bei Baustelleneinrichtung und
Entsorgungseinrichtungen
Siehe Baustelleneinrichtungsplan und zuvor genannte
Einschränkungen.

1.3.5 Verkehrsregelung/Verkehrssicherung
In den Bereichen Baustellenzu- und abfahrt werden
Toranlagen installiert, die von
beteiligten Firmen zu bedienen sind.
Siehe Baustelleneinrichtungsplan

Eine Baustellenbesichtigung zur Angebotskalkulation
wird empfohlen.

1.3.6 besondere VB lt. Vorgabe Vergabestelle
Abstimmung mit anderen Baubeteiligten
Für die Ausführung der Leistung im gesteckten
Zeitrahmen ist die Zusammenarbeit und
Abstimmung mit den übrigen AN zwingend notwendig. Eine
parallele Ausführung der
Arbeiten mit den Arbeiten anderer Gewerke ist
unvermeidbar. Der AN hat sich in Hinsicht
auf Ausführungstermine und Arbeitsabläufe mit den
übrigen Ausbaufirmen und der
Objektüberwachung abzustimmen.

Baubesprechungen
Der AN hat die Teilnahme eines kompetenten,
entscheidungsbefugten, fließend deutsch
sprechenden Bauleiters an regelmäßigen
Baubesprechungen sicherzustellen. Ist der mit
der Leitung der Baustelle betraute Bauleiter
verhindert, so ist ein mit dem Bau vertrauter,
entscheidungsbefugter, fließend deutsch sprechender
Vertreter zu entsenden. Es ist von
wöchentlichen Baubesprechungen auszugehen,
ausnahmsweise können auch häufigere
Besprechungstermine erforderlich sein.

Austausch der örtlichen Bauleitung des AN
Sollte die örtliche Bauleitung des AN ihren
vertraglichen Pflichten gegenüber dem AG
(Teilnahme an Baubesprechungen, termingerechte
Bearbeitung von Anfragen,
Anweisungen o. Aufträgen) nicht nachkommen, so behält
sich der AG vor, den
betreffenden Bauleiter mit einer dem Bauvorhaben
angemessen Frist austauschen zu
lassen. Bei wiederholter Abmahnung kann der AG auch
eine fristlose Ablösung des Bauleiters verlangen.

Lager- u. Aufenthaltsräume
Materiallagerungen jeglicher Art sind mit dem AG / der
Bauleitung abzustimmen. Das
Vorhalten der Baustelleneinrichtung, die für das
Erbringen der nachfolgend beschriebenen
Leistungen nötig sind, obliegt dem AN und ist eine
Nebenleistung. Lagerflächen sind
ebenso mit dem AG / der Bauleitung abzustimmen.
Seitens des AN besteht kein Anspruch,
größere Materialmengen auf dem Baugelände einzulagern.
Anlieferung / Entsorgung
haben möglichst just in time zu erfolgen - der AG
stellt keine Räume zur Verfügung.

Das Abhalten von Pausen und sonstiger, nicht
unmittelbar der Leistungserstellung
dienender Aufenthalt im Bauwerk ist nur im
Baustellenbereich bzw. in vom AG
ausgewiesenen Flächen / Räumen zulässig. Auch die
Einlagerung von Material in nicht
dafür vorgesehene Räume ist nicht zulässig. Bei
widerrechtlicher Materialeinlagerung des
AN ist der Bauherr berechtigt, eine Räumung und
Entsorgung der Materialien zu Lasten
des AN vornehmen zu lassen.

Ausführungsfristen und Terminplanung
Der Planungs- und Bauablauf des Bauvorhabens wird
durch den AG bzw. seine
Beauftragen koordiniert und gesteuert.

Nach Auftragserteilung hat der Auftragnehmer auf Abruf
des Auftraggebers innerhalb von
10 Arbeitstagen einen Terminplan für seine eigenen
Leistungen aufzustellen und mit dem
AG / Bauleitung abzustimmen.

Der Terminplan muss den zeitlichen Ablauf der
Teilleistungen graphisch aufzeigen und soll
detaillierte Angaben über den geplanten Personal-,
Geräte- und Maschineneinsatz
enthalten.

Der Terminplan muss soweit in Einzelvorgänge
aufgegliedert sein, dass für den
Auftraggeber jederzeit eine umfassende Beurteilung und
Kontrolle des vorgesehenen
Ablaufes möglich ist.

Baustelleneinrichtungen
beim Abbau der Baustelleneinrichtung ist zu beachten:
der Auftraggeber ist über den beabsichtigten Abbau der
 Baustelleneinrichtung oder von
wesentlichen Teilen derselben zu informieren
nicht mehr benötigte Baustelleneinrichtungen sind
unverzüglich zu entfernen
nach Abbau der Baustelleneinrichtung sind das dafür
benötigte Gelände bzw. die
genutzten baulichen Anlagen und Gebäude in den
ursprünglichen Zustand zu
versetzen, soweit technisch möglich und falls nicht
anders vereinbart.

*Hinweis*
Gegenstand der vorliegenden Ausschreibung sind
folgende Leistungen mit nachfolgend
aufgeführten Leitmassen.

Estrich auf Trennlage 680 m²
Dämmschicht  680 m²
Gefälleestrich  330 m²

*Hinweis*
Vom AG zur  Verfügung gestellte Ausführungsunterlagen:

3.1 Objektplanung
gemäß Planliste

3.2 Genehmigungen / Gestattungen:
Baugenehmigung, wird im Auftragsfall zur Verfügung
gestellt

3.3 Sonstige Unterlagen/Gutachten:
keine

*Hinweis*
Estrich- und Gussasphaltarbeiten

Technische Vorbemerkungen

Mitgeltende Normen und Regeln

Allgemeines

Es gelten jeweils die Normen und Regeln in der zum
Vertragsschluss gültigen Fassung
einschließlich der Änderungen, Berichtigungen und
Beiblätter.

Soweit in der Leistungsbeschreibung auf Technische
Spezifikationen, wie nationale
Normen, mit denen Europäische Normen umgesetzt werden,
europäische technische
Zulassungen, gemeinsame technische Spezifikationen,
Internationale Normen, Bezug
genommen wird, werden auch ohne den ausdrücklichen
Zusatz: "oder gleichwertig", immer
gleichwertige Technische Spezifikationen in Bezug
genommen.

Angaben zur Baustelle
Allgemeine Angaben

Lage und Transportwege

Die Arbeiten sind in folgenden Geschossen auszuführen:
EG

Angaben zur Ausführung

Allgemeines

Vor Ausführungsbeginn hat der Auftragnehmer mit dem
Auftraggeber festzulegen, wo das
zu verwendende Material auf der Baustelle gelagert
werden kann, um gegenseitige
Störungen der am Bau beteiligten Handwerker während
der Bauausführung zu vermeiden.

Alle Maße sind vor der Ausführung am Bau zu
überprüfen, sofern keine Detailzeichnungen
mit verbindlichen Maßangaben vorliegen.

Vor Beginn der Arbeiten sind die tatsächlichen
Einbauhöhen bezogen auf das gesamte
Ausbausystem mit der Bauleitung abzustimmen, falls
unzulässige Toleranzen oder
Änderungen des geplanten Fußbodenaufbaus festgestellt
oder vermutet werden.

Bei Schleifarbeiten im Trockenverfahren sind
Absauggeräte zu verwenden.

Ergibt sich bei der Überprüfung, dass geplante
Estrichdicken nicht eingehalten werden
können, darf erst nach vorheriger Abstimmung mit der
Bauleitung die Leistung weiter
ausgeführt werden.

Vor Ausführungsbeginn hat der Auftragnehmer mit dem
Auftraggeber festzulegen, wo die
Misch- und Fördereinrichtungen aufgestellt werden
können, ohne andere am Bau
beteiligten Handwerker während der Bauausführung zu
behindern.

Während der Ausführung ist zu beachten, dass Öffnungen
von Abläufen, Rohren u. dgl.
verschlossen sind und dass Einrichtungsgegenstände vor
Verschmutzung geschützt
werden.

Bereits fertig gestellte Leistungen Dritter, wie
Sichtbetonbauteile, Installationen, Türen,
Holzbauteile, Treppen, Beläge sind vom Auftragnehmer
gegen Beschädigung und
Verschmutzung wirksam zu schützen. Verunreinigungen
sind umgehend zu beseitigen.

Aussparungen sind zu schalen.

Fertig gestellte Estrichflächen sind abzusperren, das
benötigte Absperrmaterial hat der
Auftragnehmer zu stellen, es ist in die jeweiligen
Positionen mit einzuberechnen.

Die Estrichoberfläche muss nach Freigabe zur
Begehbarkeit so widerstandsfähig sein,
dass sie bis zur Verlegung des Oberbodens die üblichen
Belastungen des Baubetriebs
ohne Schaden aufnehmen kann.

Ist eine Bauaustrocknung mit Trockengeräten
vorgeschrieben bzw. im
Leistungsverzeichnis enthalten, so ist bis auf den
vorgegebenen Sollwert zu trocknen. Zum
Nachweis ist ein Hygrometer aufzustellen.

Fugen

Trennfugen, Bewegungsfugen und Anschlussfugen an
andere Bauteile sind von
Mörtelbrücken und Verunreinigungen, die die Funktion
der Fugen beeinträchtigen,
freizuhalten.

Notwendige Fugen sind nach einem Fugenplan anzulegen.
Die einzelnen Felder sind ohne
Arbeitsunterbrechung herzustellen. Bewehrungen sind
bei Bewegungsfugen zu
unterbrechen.

Dämmungen

Randstreifen dürfen durch den Auftragnehmer nicht vor
der Verlegung der Bodenbeläge
entfernt werden.
Die Randstreifen werden von den Auftragnehmern für die
Bodenbelagarbeiten entfernt.

Erkennt der Auftragnehmer Umstände, die die
Schalldämmung beeinträchtigen können,
hat er die Bauleitung darüber zu informieren.

Metallteile wie Abläufe, Rohre, Standkonsolen,
Trennschienen u. dgl. dürfen keine starre
Verbindung mit dem Estrich besitzen; sie sind mit
Dämmstreifen zu ummanteln und ggf.
gegen chemische Einflüsse aus dem Estrich zu schützen.

Dämmschichten sind an im Fußbodenaufbau befindlichen
Rohrleitungen kantengerade zu
verlegen. Eine akustische Entkopplung ist zu
garantieren. Rohrbefestigungen dürfen
keinen Schall auf die Decke übertragen.

Bevor durch den Einbau des Estrichs die Dämmung
verdeckt wird, muss die Leistung
durch die Bauleitung abgenommen werden.

Reparaturarbeiten, Sanierungsarbeiten

Verfahrensbedingte Vermischungen und Abfall von
Strahlarbeiten sind vom Auftragnehmer
zu beseitigen und zu entsorgen. Dabei sind
Strahlmittelrückstände auch aus dem
umliegenden Verkehrsraum, aus Poren, Fugen u. dgl. und
von den Gerüstböden zu
entfernen.

Sonstige Angaben

Zu den auf der Baustelle vorzuhaltenden
Ausführungsunterlagen zählt neben den
Ausführungsplänen auch eine Ausfertigung dieser
Leistungsbeschreibung.

Folgende Ausführungszeichnungen sind der
Leistungsbeschreibung im Originalmaßstab
beigefügt: siehe Planliste

### Titel 01 Baustelleneinrichtung, Untergrundvorbere

**01.1 Baustelleneinrichtung**
Baustelle für sämtliche, in der
Leistungsbeschreibung aufgeführten
Leistungen einrichten und räumen.

Die Aufstellung von Müll- und
Materialcontainern ist Sache des AN.
Die Aufstellung muss mit dem AG
abgestimmt werden und ist nur nach
vorheriger Zustimmung des AG
zulässig.

Soweit hierfür keine gesonderten
Positionen im Leistungsvertrag
vorgesehen sind, sind sämtliche zu
Leistungserbringung erforderliche
Gerüste und Hebebühnen und
dergleichen in den Einheitspreisen
einkalkuliert und werden nicht
gesondert vergütet.

Vor Verwendung von Gerüsten oder
Hebebühnen ist vom AN in
Abstimmung mit dem Statiker des AG
die Belastbarkeit des Bauwerks durch
die beabsichtigte Aufstellung bzw.
Befahrung abzustimmen.

Baustelleneinrichtung für sämtliche, in
der Leistungsbeschreibung
aufgeführten Leistungen vorhalten.
Menge: 1,000 St

**01.2 Schutzabdeckung Anlagen, PE 0,4 mm**
Maßnahmen zum Schutz von
Anlagen, Einbauten oder Leistungen
anderer Gewerke, mittels Abdeckung
oder Verschließen von Öffnungen mit
Kunststoffolie.
Inkludiv Entfernen der Folien

Folie : PE, 0,4 mm
Menge: 100,000 m²

**01.3 Untergrund reinigen, grober Schmutz**
Reinigen des Untergrundes von grober Verschmutzung, wie
Gips-, Mörtel-, Farbreste oder Öl.
Menge: 680,000 m²

**01.4 Kugelstrahlen Boden**
Untergrund mit einer
Kugelstrahlanlage bearbeiten.
Anfallenden Schutt entsorgen.

Die Abrechnung erfolgt pro
durchgeführten Arbeitsgang.
Unbrauchbares Material entsorgen.
Bauteil :
Beckenumgang
Betongüte :
C30/37
Lage der Flächen :
waagrecht
Oberflächenzugfestigkeit :
mind. 1,5 N/mm²

Ort: Beckenumgang
Menge: 330,000 m²

**01.5 Haftbrücke, mineralisch, Estrich**
Haftbrücke mineralisch, auf gereinigten, vorbereiteten
Untergrund.
Estrich : Zementestrich
Untergrund : Beton
Ausführungsort: unter Zement-Verbundestrich und
  Gefälleestrich
Menge: 330,000 m²

### Titel 02 Abdichtung, Dämmung

**02.1 Wärmedämmung, EPS, 10 mm, WLG 035**
Polystyrol-Hartschaumplatten, einlagig, als
Wärmedämmung
unter Estrich.
Dämmung : EPS
Anwendungsgebiet: DEO
WLG : 035
Baustoffklasse: B1
Brandverhalten DIN EN 13501: E
Plattendicke : 10 mm
Ausführungsort: Wärmebank
Menge: 32,000 m²

**02.2 Wärmedämmung, EPS, 30 mm, WLG 035**
Polystyrol-Hartschaumplatten, einlagig, als
Wärmedämmung
unter Estrich.
Dämmung : EPS
Anwendungsgebiet: DEO
WLG : 035
Baustoffklasse: B1
Brandverhalten DIN EN 13501: E
Plattendicke : 30 mm
Ausführungsort: BA02 - Foyer
Menge: 340,000 m²

**02.3 Wärmedämmung, EPS, 40 mm, WLG 035**
Polystyrol-Hartschaumplatten, einlagig, als
Wärmedämmung
unter Estrich.
Dämmung : EPS
Anwendungsgebiet: DEO
WLG : 035
Baustoffklasse: B1
Brandverhalten DIN EN 13501: E
Plattendicke : 40 mm
Ausführungsort: Beckenumgang
Menge: 250,000 m²

**02.4 Wärmedämmung, EPS, 60 mm, WLG 035**
Polystyrol-Hartschaumplatten, einlagig, als
Wärmedämmung
unter Estrich.
Dämmung : EPS
Anwendungsgebiet: DEO
WLG : 035
Baustoffklasse: B1
Brandverhalten DIN EN 13501: E
Plattendicke : 60 mm
Ausführungsort: Beckenumgang
Menge: 60,000 m²

**02.5 EPS Dämmung an Bodeneinbauteilen abstellen**
EPS Dämmung an Bodenabläufe und
Einbauten anarbeiten
Menge: 20,000 St

**02.6 Zulage Dämmung, Schragschnitte**
Zulage zur Dämmung für schräge
Anschnitte
Menge: 60,000 m

**02.7 Trennlage Dämmung/Estrich, PE-Folie, 0,4**
Trennlage der Dämmschicht zu Estrich mit
Kunststofffolie,
2-lagig, Stöße 10 cm überlappt und verklebt, seitlich
über
Estrichoberkante hochgezogen.
Folie: PE, 0,4 mm
Ausführungsort: Bodenaufbauten TYP2B, TYP2B.1, TYP3,
TYP3.1, TYP4 EG
Menge: 450,000 m²

**02.8 Trennlage Gefällebeton/Estrich, PE-Folie, 0,4, 2-lagig**
Trennlage der Gefällebeton zu Estrich mit
Kunststofffolie,
2-lagig, Stöße 10 cm überlappt und verklebt, seitlich
über
Estrichoberkante hochgezogen.

Ausführung 2-lagig
Folie: PE, 0,4 mm
Ausführungsort: Bodenaufbauten TYP1, TYP2A, , EG,
Duschen, Beckenumgang
Menge: 330,000 m²

**02.9 Randstreifen, PE, Standard, 8/180 mm**
Randdämmstreifen an allen
aufgehenden Bauteilen zur
Vermeidung von starren
Verbindungen.
Material : PE
Dicke :  8/180 mm
Menge: 600,000 m

### Titel 03 Estrich

**03.1 Haftbrücke für Estrich**
Aufbringen und Einbürsten einer
kunststoffvergüteten Kontakt- und
Haftschlämme als Werktrockenmörtel
für den nachfolgenden Verbundestrich
auf die vorbereiteten Bodenflächen.
Menge: 330,000 m²

**03.2 Magerbeton als Gefälleestrich, 40-100 mm**
Magerbeton als Gefälleestrich, als Unterbau für
Estrich in
Nassräumen, einschl. Ausbildung der Gefällekehlen zum
Fußbodeneinlauf.
Konstruktionsdicke : 40 - 100 mm
Estrichgüte : C20/F30
Oberfläche : rau verrieben
Gefälle : min. 2%
Einbauort  :  Beckenumgang
Menge: 250,000 m²

**03.3 Magerbeton als Gefälleestrich, 35-95 mm**
Magerbeton als Gefälleestrich, als Unterbau für
Estrich in
Nassräumen, einschl. Ausbildung der Gefällekehlen zum
Fußbodeneinlauf.
Konstruktionsdicke : 35 - 95 mm
Estrichgüte : C20/F30
Oberfläche : rau verrieben
Gefälle : min. 2%
Einbauort  :  Duschen
Menge: 80,000 m²

**03.4 Heizestrich 62 mm, Zement, CT-C40-F5-S62-H42**
Zementestrich (CT) als Heizestrich,
schwimmend, auf vorhandene Trenn-
oder Dämmschicht, Heizrohrsystem,
mit Leitelementen bauseits,
Oberfläche planeben abgezogen, als
Unterbau für im Dünnbett verlegte
Fußboden- und Parkettbeläge.
Bauart:
A
Druckfestigkeit:
C 40
Biegezugfestigkeit:
F5
Estrichdicke :
51 mm
Heizrohrdurchmesser:
17 mm
Überdeckung Heizelemente:
34 mm
Nutzlast:
5 kN/m²

Einbauort :  Wärmebank
Menge: 32,000 m²

**03.5 Zualge Schalung Wärmebank**
Zulage zur vertikalen Randschalung
für Estrich Wärmebank
Menge: 60,000 m

**03.6 Heizestrich 70 mm, Zement, CT-C40-F5-S70-H50**
Zementestrich (CT) als Heizestrich, schwimmend, auf
vorhandene Trenn- oder Dämmschicht, Heizrohrsystem, mit
Leitelementen bauseits, Oberfläche planeben abgezogen,
als
Unterbau für im Dünnbett verlegte Fußboden- und
Parkettbeläge.
Bauart:  A
Druckfestigkeit:  C 40
Biegezugfestigkeit:  F5
Estrichdicke :  70 mm
Heizrohrdurchmesser:  bis 20 mm
Überdeckung Heizelemente: 50 mm
Nutzlast:  5 kN/m²

Einbauort :  Foyer, Stiefelgang, Treppe, Umkleide, WC,
Dusche,
Aufsicht, Geräteraum, Abstellraum
Menge: 400,000 m²

**03.7 Heizestrich 75 mm, Zement, CT-C40-F5-S75-H55**
Zementestrich (CT) als Heizestrich, schwimmend, auf
vorhandene Trenn- oder Dämmschicht, Heizrohrsystem, mit
Leitelementen bauseits, Oberfläche planeben abgezogen,
als
Unterbau für im Dünnbett verlegte Fußboden- und
Parkettbeläge.
Bauart:  A
Druckfestigkeit:  C 40
Biegezugfestigkeit:  F5
Estrichdicke :  75 mm
Heizrohrdurchmesser:  bis 20 mm
Überdeckung Heizelemente: 55 mm
Nutzlast:  5 kN/m²

Einbauort :  Beckenumgang
Menge: 250,000 m²

**03.8 Estrich auf Gefälle, Zulage**
Zulage für Ausführung des Estrichs
auf Beton in Gefälle
Menge: 330,000 m²

**03.9 Zementestrich, Mehr-/Minderstärke 5 mm**
Differenzpreis für je 5 mm Mehr- bzw.
Minderstärke des
Zementestrichs.
Menge: 200,000 m²

**03.10 Füllbeton C20/25, d=7 cm**
Füllbeton, unbewehrt, für Auffüllungen
aller Art im Deckenbereich; Schalung,
falls erforderlich, in gesonderter
Position.
Festigkeitsklasse  :  C20/25
Dicke  : 7,0 cm
Menge: 10,000 m²

### Titel 04 Details

**04.1 Bewegungsfuge in Estrich**
Bewegungsfugen in vorbeschriebenen Estrichaufbauten, im
Bereich von Türschwellen, an Trenn- und Leichtwänden,
bzw.
als Feldbegrenzungsfugen, mit Dämmstreifen herstellen,
inkl
abschneiden Dämmstreifen

Fugenbreite: 8 mm
Fugentiefe:  bis 115 mm
Menge: 160,000 m

**04.2 Abstellwinkel, Alu beschichtet, 50/70 mm**
Abstellwinkel für Estrich, einschl. Be
festigungsanker.

Winkelgröße : 50/70 mm
Material : Aluminium
beschichtet
Menge: 58,000 m

**04.3 Randschalung**
Randschalung

für die vorbeschriebenen Estrichpostionen, in
unterschiedlichen
Höhen bis 15cm fluchtgerecht herstellen und nach
Beendigung
der Estricharbeiten abbauen und entsorgen.

Das Aufmaß erfolgt nach der Randschalungsfläche.

Untergrund:  Stahlbetonplatte / Zementestrich
Menge: 100,000 m

**04.4 Estrich an Bodeneinbauteilen abstellen, 250/250/70 mm**
Anschluss an Bodeneinbauteile, z.B Bodenhülsen

Estrichfläche zu Bodeneinbauteilen mit 4-seitigem
Gefälle, 45°
abstellen.

Abmessung bis 250/250/70 mm (B/T/H)
Menge: 10,000 St

**04.5 Estrich an Bodenablauf abstellen, 600/600/150 mm**
Anschluss an Bodenablauf

Estrichfläche zu Bodeneinbauteilen mit 4-seitigem
Gefälle, 45°
abstellen.

Abmessung bis 600/600/150 mm (B/T/H)
Ort: Umkleide, Putzraum, WC Foyer
Menge: 12,000 St

**04.6 Estrich an Bodenablauf abstellen, 600/600/180 mm**
Anschluss an Bodenablauf

Estrichfläche zu Bodeneinbauteilen mit 4-seitigem
Gefälle, 45°
abstellen.

Abmessung bis 600/600/180 mm (B/T/H)

Ort: Duschen und Schwimmhalle
Menge: 4,000 St

**04.7 Estrich an Beckenrinne/P-R-Fassade abstellen, bis 70/70 mm**
Anschluss an P-R-Fassade, Beckenrinne

Estrichfläche zu Bodeneinbauteilen einseitigem
Gefälle, 45°
abstellen.

Abstellung  70/70 mm (B/H)
Abgerechnet wird der laufende m der hergestellten
Abstellung.

Ort: Schwimmhalle
Menge: 150,000 m

**04.8 Estrich an Duschrinne abstellen, bis 150/150 mm**
Anschluss an Duschrinne

Estrichfläche zu Bodeneinbauteilen einseitigem
Gefälle, 45°
abstellen.

Abstellung  150/150 mm (B/H)
Abgerechnet wird der laufende m der hergestellten
Abstellung.

Ort: Duschen
Menge: 41,000 m

**04.9 Aufstockelement des Bodenablaufes ausrichten und einbauen**
Aufstockelement des Bodenablaufes
ausrichten und einbauen

Hier wird das Integrieren der bauseits
gestellten Aufstockelemente vergütet.
Der Verguss des Aufstockelements
wird in einer separaten Position
abgerechnet.
Menge: 33,000 St

**04.10 Verguss Estrichaussparung, Bodenhulsen, bis 250/250/70mm, Epoxidharzmörtel**
Aussparung in Estrich schließen und nachträglich an
durchdringende Bauteile anarbeiten.

Aussparungsgröße : bis 250/250/70 mm

Verfüllen der Aussparung mit fließfähigem
Epoxidharzmörtel
aus Epoxi-Grundierung und feuergetrocknetem Quarzsand Ø
0,4 - 0,8mm im Mischungsverhältnis 1:2. Die Oberfläche
des
Vergusses absanden.

Die Oberfläche soll geeignet sein zur Aufnahme einer
Verbundabdichtung.
Menge: 10,000 St

**04.11 Verguss Estrichaussparung, bis 600/600/100 mm, Epoxidharzmörtel**
Aussparung in Estrich schließen und
nachträglich an durchdringende
Bauteile anarbeiten.

Aussparungsgröße :
bis 600/600/100 mm

Verfüllen der Aussparung mit
fließfähigem Epoxidharzmörtel aus
Epoxi-Grundierung und
feuergetrocknetem Quarzsand Ø 0,4 -
0,8mm im Mischungsverhältnis 1:2.
Die Oberfläche des Vergusses
absanden.

Die Oberfläche soll geeignet sein zur
Aufnahme einer Verbundabdichtung.

Ausfhürung nach Anordnung AG
Menge: 20,000 St

**04.12 Verguss Estrichaussparung, Duschrinne, Epoxidharzmörtel**
Aussparung in Estrich schließen und nachträglich an
durchdringende Bauteile anarbeiten.

Aussparungsgröße :bis 600/150 mm (B/H)

Verfüllen der Aussparung mit fließfähigem
Epoxidharzmörtel
aus Epoxi-Grundierung und feuergetrocknetem Quarzsand Ø
0,4 - 0,8mm im Mischungsverhältnis 1:2. Die Oberfläche
des
Vergusses absanden.

Die Oberfläche soll geeignet sein zur Aufnahme einer
Verbundabdichtung.
Menge: 41,000 m

**04.13 Lokales Gefälle um Bodenabläufe**
Lokales 4-seitiges Gefälle um
Bodenabläufe herstellen
Fläche: bis 0,5 m²
Menge: 4,000 St

**04.14 Lokales Gefälle um Linienentwässerung**
Lokales 2-seitiges Gefälle um
Linienentwässerung herstellen
Menge: 41,000 m

**04.15 Vertiefung Estrich Sauberlaufzone**
Vertiefung im Estrich für Sauberlaufzone um 30mm
Größe 2,00m / 3,00m
Menge: 2,000 St

**04.16 Höhenversatz, Estrich**
Höhenversatz des Estrichs durch Schalung, zum
Ausgleich von
Höhenunterschieden infolge verschiedener Belagstärken.
Versatzhöhe : bis 6 cm
Estrichart :  Zementestrich
Menge: 15,000 m

**04.17 Estrich in 45° abstellen**
Estrich im Winkel von 45°
abstellen,zur Ausbildung einer
Längsnut an Fassade bzw. Becken
Menge: 81,000 m

### Titel 05 Stundenlohnarbeiten

*Hinweis*
Für unvorhergesehene Arbeiten
dürfen die Leistungen, welche über
den Rahmen des
Leistungsverzeichnisses
hinausgehen, nur auf besondere
Anweisung durch die Bauleitung
durchgeführt werden.

Für diese Regiearbeiten ist ein täglich
durch die Bauleitung zu bestätigender
Arbeitsbericht vorzulegen. In diesen
Arbeitsberichten ist die aufgewendete
Zeit, sowie das aufgewendete Material
aufzuführen. Regiearbeiten, welche
nicht genehmigt sind, werden in
keinem Fall anerkannt.

Das hierzu aufgewendete Material
wird in der Endabrechnung erfasst
und getrennt verrechnet. Materialien,
welche im Leistungsverzeichnis nicht
enthalten sind, müssen als
Nachtragsangebot sofort gemeldet
und von der Bauleitung genehmigt
werden.

Verrechnungssätze für Löhne

Die Verrechnungssätze für die
nachstehenden Lohn- und
Berufsgruppen sind unaufgegliedert
anzubieten.
In ihnen sind enthalten:
- Lohn- und Gehaltskosten,
- Lohn- und Gehaltsnebenkosten,
- Sozialkosten einschließlich
Sozialkassenbeiträge,
- Gemeinkostenanteile,
- Gewinn.

Beschäftigt der Bieter bei einer der
nachstehenden Lohn-/Berufsgruppen
keine Arbeitskräfte, hat er dies
anzugeben und stattdessen den
Einsatz möglichst gleichwertiger
Arbeitskräfte anzubieten.

**05.1 Stundenlohn Vorarbeiter**
Für evtl. vorkommende Arbeiten, die
nicht im Leistungsverzeichnis erfasst
sind und nach erfolgter Anordnung
des AG gegen Nachweis zur
Ausführung kommen, werden
verrechnet für:
- Vorarbeiter
Menge: 10,000 h

**05.2 Stundenlohn Facharbeiter**
Für evtl. vorkommende Arbeiten, die
nicht im Leistungsverzeichnis erfasst
sind und nach erfolgter Anordnung
des AG gegen Nachweis zur
Ausführung kommen, werden
verrechnet für:
- Facharbeiter
Menge: 10,000 h

**05.3 Stundenlohn Helfer**
Für evtl. vorkommende Arbeiten, die
nicht im Leistungsverzeichnis erfasst
sind und nach erfolgter Anordnung
des AG gegen Nachweis zur
Ausführung kommen, werden
verrechnet für:
- Helfer
Menge: 10,000 h

USt %: 19,00
